# BTC
Angebotsaufforderung (GAEB DA XML 3.2, DA83)
Projekt: 2024_1
Währung: EUR
Vergabeart: Öffentliche Ausschreibung
Uhrzeit: 10:00:00
Abgabeort: BTC; Bahnhofstraße 2; 14641 Wustermark / Elster
Ausführungsbeginn: 01.03.2025
Ausführungsende: 01.03.2026
Erstellt mit: GXML Toolbox V3.3 R20220330, ORCA AVA 25.0.5 - Professional Edition 25.00.05, 07.07.2025

## ALLGEMEINE VORBEMERKUNGEN
ALLGEMEINE VORBEMERKUNGEN

1. Baubeschreibung

Das nachfolgende Leistungsverzeichnis beschreibt die Bauarbeiten der neu zu errichtenden Bildungsakademie am BTC - 14641 Wustermark OT Elstal Bahnhofstraße.

Geplant ist ein eingeschossiger Neubau auf dem BTC Campus.

Das in massiver Bauweise zu errichtende Gebäude, ist ein Bildungsgebäude und muss der Schulbauordnung entsprechen. Einige Räume müssen der Versammlungsstättenverordnung entsprechen.

Die voraussichtlichen Bauzeiten sind im angefügten Bauzeitenplan dargestellt.

Die Baustellenverordnung (BaustellV) ist einzuhalten.
Während der Arbeiten sind sämtliche geltenden Vorschriften und Bestimmungen zu beachten und einzuhalten, insbesondere:
- DIN 18007- Abbrucharbeiten
- BGV A 1 - Allgemeine Vorschriften
- BGV A 5 - Erste Hilfe
- BGV A 6 - Fachkräfte für Arbeitssicherheit
- BGV C 22 - Bauarbeiten
- BGI 665 - Abbrucharbeiten
- BlmSchG - Bundesimmissionsschutzgesetz
- BBodSchG BBodSchV
- ErsatzbaustoffV
- Erste Allgemeine Verwaltungsvorschrift zum Bundes-
  Immissionsschutzgesetz (Technische Anleitung zur  Reinhaltung der Luft - TA Luft) vom 24. Juli 2002
- Gesetz zum Schutz gegen Baulärm (BGBl. I S. 1214)
- Allgemeine Verwaltungsvorschrift zum Schutz gegen
  Baulärm-Geräuschimmissionen vom 19. August
  1970 (Bundesanzeiger Nr. 160 vom 01. September 1970)
- alle weiteren berufsgenossenschaftlichen  Vorschriften, Informationen und Regelungen
- KrWG vom 1.6.2012
- Arbeitsstätten-Verordnung (Arbstätt V) und  Richtlinien (ASR)
- Verordnung über die Entsorgung von Altholz BGBl. 2002  T 1 Nr. 59 vom 15.08.2002
- Faserstäube TRGS 521, Februar 2008
- TgV - Verordnung zur Transportgenehmigung vom
  10.09.1996 (BGBl. S 1411)
- Gefahrstoffverordnung
- AVV - Verordnung über das Europäische  Abfallverzeichnis
- AH-Holzverordnung - AltholzV - vom 15.08.2002

Eine notwendige Beleuchtung von Arbeitsplätzen ist Bestandteil der Baustelleneinrichtung des Auftragnehmers.

Alle anfallenden Bauabfälle sind nach Maßgabe des KrWG - insbesondere wird auf § 6 - hingewiesen, nach Abfallarten getrennt gemäß Abfallschlüssel zu erfassen und zu entsorgen.
Der Nachweis der Einhaltung der Abfallhierarchie (Vorrangigkeit der Vermeidung vor Verwertung und vor Beseitigung) ist zu führen.

Um sich für die Angebotserarbeitung in der Örtlichkeit Kenntnisse über den Zustand zu verschaffen ist eine Ortsbesichtigung nur mit vorheriger Absprache durch den Auftraggeber und nach terminlicher Vereinbarung möglich.

Darüber hinaus kann die Vollständigkeit der in der Ausschreibung gemachten Angaben überprüft werden.
Nachforderungen durch Unkenntnis der Örtlichkeit werden nicht akzeptiert. Ortstermin siehe Anschreiben  "Aufforderung zur Abgabe eines Angebotes".

Nebenangebote sind ausgeschlossen.

Das Angebot muss schriftlich eingereicht werden,
das Einreichen in GAEB- Format ist obligatorisch.

Der Bieter erklärt durch Angebotsabgabe,
a) dass er die Ausschreibung auf ihre Vollständigkeit überprüft hat
b) dass er die Ausschreibung lückenlos gelesen hat
c) dass der Text in der Ausschreibung nicht unverständlich und nicht mehrdeutig ist
d) dass bei eventuellen Rückfragen eine zufriedenstellende ausreichende Klärung erfolgte
e) dass er die örtlichen Gegebenheiten bei der Kalkulation berücksichtigt hat
f) dass er alle sonstigen preisbeeinflussenden Umstände geprüft und bewertet hat
g) dass er die Ausschreibung ohne Einschränkung durch seine Unterschrift als maßgeblichen Vertragsbestandteil rechtsverbindlich anerkennt.

## ALLGEMEINE VERTRAGSBEDINGUNGEN
ALLGEMEINE VERTRAGSBEDINGUNGEN

1.0 Vertragsgrundlagen

1.1 Der Vertrag oder das Auftragsschreiben /  Auftragsleistungsverzeichnis / Bestellschreiben.Sowie
 die Leistungsbeschreibung einschließlich der  Vorbemerkungen, den Allgemeinen- , Technischen- und
 Zusätzlichen Vertragebedingungen, den Beilagen und  Anlagen.

1.2 Baugenehmigung mit Statik und die zum Zeitpunkt der  Ausführung freigegebenen Ausführungs- und
 Detailzeichnungen sowie die Statik Ausführungsplanung.

1.3 Die aktuellen geltenden einschlägigen anerkannten  Regeln der Technik,einschließlich der VOB/C den
 zutreffenden DIN Normen und technischen Vorschriften.

1.4 Die allgemeinen Vertragsbedingungen für die  Ausführung von Bauleistungen VOB/B in der zum
 Zeitpunkt der Auftragserteilung gültigen Fassung.

1.5 Alle Verordnungen, Vorschriften und Richtlinien, Normen und Standards, jeweils in der gültigen Fassung, DIN-Normen, Werksnormen, Verarbeitungsvorschriften und Hinweise von Herstellern, technische Richtlinien sowie die anerkannten Regeln der Technik.

2.0 Ausführungsunterlagen / Genehmigungen

2.1 Die für die Ausführung erforderlichen Pläne erhält der Auftragnehmer unentgeldlich einfach. Kosten weiterer Exemplare sind zu vergüten. Der Auftragnehmer hat die Unterlagen rechtzeitig abzufordern.

2.2 Der AN überprüft vor Beginn seiner Arbeiten die ihm übergebenen Unterlagen, Zeichnungen, Berechnungen, das LV auf Richtigkeit und Übereinstimmung untereinander und mit den örtlichen Verhältnissen auf der Baustelle. Abstimmungen mit anderen Gewerken sind grundsätzlich vor Beginn der Arbeiten durchzuführen. Alle Stemmarbeiten sind mit der örtlichen Bauleitung abzustimmen. Unklarheiten sind mit der örtlichen Bauleitung sofort zu klären. Unterlässt der AN dieses, so gehen etwaige Kosten als Folge dieser Unterlassung zu seinen Lasten.

2.3 Hat der AN Bedenken gegen die vorgesehene Art der Ausführung, gegen Werkstoffe, Materialien und Vorarbeiten anderer Unternehmer, so hat er dieses dem Auftraggeber / der örtlichen Bauleitung sofort schriftlich mitzuteilen. Treten Bedenken während der Durchführung auf sind die Arbeiten sofort einzustellen.

2.4 Alle Unterlagen, die für die Ausführung erforderlich werden, außer 2.1, hat der Auftragnehmer, wenn in der Leistungsbeschreibung nichts gegenteiliges gesagt ist, unentgeldlich anzufertigen und bereitzustellen. Exemplare sind der Bauleitung einzureichen.

2.5 Falls der Auftragnehmer Änderungen der gewählten Ausführungen für nötig hält, so hat er dies der Bauleitung schriftlich mit Zeichnungen, Skizzen und Erläuterungen anzuzeigen.

2.6 Soweit der AN selbst Zeichnungen angefertigt hat, sind diese kostenlos auf Verlangen der Bauleitung soweit zu Vervollständigen, dass sie als Bestandszeichnungen den Bauzeichnungen beigefügt werden können.

2.7 Unklarheiten sind mit der örtlichen Bauleitung  sofort zu klären. Unterlässt der AN dieses, so gehen
 etwaige Kosten als Folge der Unterlassung zu seinen  Lasten.

3.0 Leistungsumfang

3.1 Die ausführende Leistung werden nach Art und Umfang durch den Vertrag bestimmt.

3.2 Außer allen Nebenleistungen gemäß der VOB / C gehören folgende Arbeiten zur Vertragsleistung und sind mit den vereinbarten Preisen abgegolten:

 Alle Sicherungen für Personen, z.B. Bauabsperrungen, Gerüste und Notstege u.s.w., einschließlich Unerhaltung und Säuberung oder der vorübergehenden Entfernung und Wiederherstellung.

 Entfernung des aus eigener Leistung anfallenden Abfalls, sowie das Reinigen von Arbeits- und Aufenthaltsräumen, Schutzmaßnahmen zum Schutz der eigenen Leistung bis zur Abnahme gegen Beschädigung, Zerstörung oder Witterungseinflüsse.

4.0 Vergütung

4.1 Sämtliche Preise sind Festpreise. Alle Kosten sind mit Preisen abgegolten, eingeschlossene Kosten für Nebenleistungen, Kosten für Materialprüfung und andere Prüfverfahren, Lizenz- und Patentgebühren sowie Kosten für das Stellen einer verantwortlichen Fachbauleitung,
4.2 Wenn aus den Ausschreibungsunterlagen erkennbar ist, dass die Arbeiten ganz oder teilweise in Schlechtwetterzeiten durchzuführen sind, so sind die Kosten für die Maßnahmen, die das Arbeiten trotzdem ermöglichen, in dem Preis enthalten.

4.3 Ergeben sich Differenzen zwischen den Massenansätzen der Leistungsbeschreibung und den Massen der Beauftragten und / oder erbrachten Leistungen so gilt trotzdem der vereinbarte Einheitspreis. Zusätzlich erbrachte Leistungen die zu eine Erhöhung der ausgeschriebenen Massen führen sind der Bauleitung kurzfristig, (vor der Ausführung) schriftlich aufgelistet abzugeben und zuvereinbaren.

5.0 Arbeitszeit, Mehrleistung und Stundenlohnarbeit

5.1 Die Arbeitszeit ist wochentags Montag - Samstag

5.2 Leistungen die nicht im Leistungsverzeichnis vorgesehen, jedoch erforderlich sind, hat der Auftragnehmer auszuführen, in dessen Arbeitsgebiet sie fallen. Der Auftragnehmer hat in diesem Fall den Anspruch auf eine besondere Vergütung. Die Mehrkosten sind im vorhinein schriftlich anzuzeigen, zu begründen und mit dem Auftraggeber abzustimmen. Er hat ein Nachtragsangebot einzureichen. Erst nach einer schriftlichen Beauftragung dürfen die Arbeiten durchgeführt werden. Für den Nachtrag gelten die Bedingungen des Hauptvertrages.

5.3 Stundenlohnarbeiten werden nur vergütet, wenn sie durch den AG bzw. seinen Vertreter angewiesen oder schriftlich beantragt sind und mit Stundenlohnnachweisen gemäß § 15 Nr. 3 VOB / B belegt sind. Die Unterschrift unter den Stundenlohnzetteln gilt nicht als Rechnungsanerkenntnis, es bleibt der Prüfung vorbehalten, ob es sich nach dem Vertrag um Stundenlohn- oder Vertragsleistungen gehandelt hat. Aufsichtsstunden werden nicht vergütet.

6.0 Baustelle

6.1 Falls öffentliches Straßenland für das Aufstellen  von Gerüsten, Einrichtungen der Baustelle, Überfahrten  u.s.w. genutzt wird, sind durch den AN die  behördlichen Genehmigungen einzuholen und die Gebühren  hierfür zu tragen. Vom AN ist dafür Sorge zu tragen,  dass Pflasterprotokolle mit dem zuständigen Tiefbauamt  und der Bauleitung erstellt werden. Schäden, die  während der Bauzeit entstehen, sind durch den AN  ohne  besondere Aufforderung und Kostenerstattung zu  beseitigen. Hier ist darauf zu achten, dass die  Straßen der Gemeinde / Kommune für unterschiedliche  Lasten ausgelegt sind. Der Einsatz von  Kraftfahrzeugen, Baumaschinen und Baugeräten ist auf  diese Belastungsklassen abzustimmen. Für entstehende  Schäden aus Nichtbeachtung dieser Vorgaben ist der AN  in vollem Umfang haftbar. Sollte die Straße über das  übliche Maß hinaus verunreinigt werden ist diese  Verunreinigung sofort und ohne Aufforderung zu  beseitigen. Sollte die Gemeinde / Kommune als Träger  der Straßenbaulast die Verunreinigung beseitigen, wird  der AN hier in vollem Umfang haftbar gemacht.

6.2 Vor dem Errichten der Baustelle und bei grundlegenden Veränderungen der Baustelleneinrichtung ist der Bauleitung eine Zeichnung über beabsichtigte Veränderungen einzureichen. Erst nach Genehmigung durch die Bauleitung sind die Arbeiten durchzuführen. Räume in bereits fertiggestellten Bauteilen dürfen nur mit Genehmigung der Bauleitung genutzt werden.

6.3 Der AN ist verpflichtet, dem AG vor Beginn der Arbeiten seinen verantwortlichen Vertreter (Bauführer / Polier), den verantwortlichen Fachbauleiter, sowie den Verantwortlichen für die Unfallverhütung zu benennen. Die benannten Verantwortlichen müssen während der Bauzeit ständig auf der Baustelle anwesend sein und können nur auf Wunsch der Bauleitung ausgetauscht werden. Den Austausch der oder des Verantwortlichen kann die Bauleitung verlangen, wenn sich die Person als ungeeignet oder als unzuverlässig erweisen.

6.4 Der AN ist verpflichtet, der Bauleitung Bautagesberichte einzureichen. Die Bautagesberichte müssen alle Angaben enthalten, die für die Ausführung und Abrechnung des Vertrages von Bedeutung sind. Der AN ist verpflichtet an von der Bauleitung festgesetzten Baubesprechungen teilzunehmen. Bei wiederholter unentschuldigter Nichtteilnahme ist der AG berechtigt, das Vertragsverhältnis mit dem AN aus wichtigem Grunde zu lösen und die ihm übertragenden Leistungen einer anderen Firma in Auftrag zu geben. Die dadurch entstandenen Mehrkosten gehen zu Lasten des gekündigten AN.

6.5 Der AN ist verantwortlich für die Einhaltung der gesetzlichen Bestimmungen, der Vorschriften und Richtlinien der Berufsgenossenschaft und der LAFA (Landesamt für Arbeitsschutz) sowie des Gewerbeaufsichtsamtes. Insbesondere hat er sein Personal über die Bestimmungen der Unfallverhütung und des Arbeitsschutzes regelmäßig zu unterrichten.

6.6  Die Abrechnung der Baunebenkosten wird in den zusätzlichen Vertragsbedingungen beschrieben.

7.0 Termine

7.1 Die Fristen für die Ausführung werden in einem
Terminplan erfasst. Alle AN sind verpflichtet, an der Erstellung dieses Terminplanes mitzuarbeiten (Abstimmungsgespräche, Erstellung von Detailplänen für sein Gewerk (u.s.w.)

7.2 Der AN unterrichtet sich über den jeweiligen  Bautenstand, auch wenn er noch nicht selbst auf der
 Baustelle vertreten ist. Er unterrichtet die  Bauleitung, falls Terminverschiebungen zu erwarten  sind.

7.3 Der AN verpflichtet sich zur Mitarbeit in einem  digitalem Projektmanagementsystem zur Ablauf- und  Aufgabenplanung.

8.0 Abnahmen

8.1 Die Abnahmen erfolgen in jedem Fall förmlich durch gemeinsame Begehung und Besichtigung der vollständigen und fertigen Leistung.

8.2 Zur Abnahme sind Bau- und Anlagebeschreibungen, Revisionszeichnungen, Wartungs- und Bedienungsanweisungen, Abnahmebescheinigungen und Prüfzeugnisse vollständig einzureichen.

8.3 Der AN hat den AG schriftlich zur Durchführung der förmlichen Abnahme aufzufordern. Die Abnahme der vollständigen und fertigen Leistungen kann nur nach Schlussabnahme der zuständigen
Behörden, bzw. bei überwachungspflichtigen Anlagen der zuständigen Überwachungsstellen erfolgen. Hält der Auftraggeber bzw. die Bauleitung die erbrachten Leistungen für abnahmewürdig, so wird die Abnahme innerhalb von 12 Werktagen durchgeführt. Andernfalls wird dem AN eine Begründung gegeben, die ihm gestattet, die Abnahme nach Erledigung der Auflage nochmals zu beantragen.

9.0 Mängelansprüche

9.1 § 13 VOB/B regelt die Mängelansprüche.

10.0  Abrechnung

10.1 Abschlags- und Schlussrechnungen sind bezogen auf  Position, Titel und Gewerk entsprechend der
 Leistungsverzeichnisse aufzustellen.

10.2  Abschlagsrechnungen sind auf den Bauherrn  auszustellen, über die Bauleitung 2-fach einzureichen
 und fortlaufend zu nummerieren. Aus allen Rechnungen
 müssen die gesamten erbrachten
 Leistungen sowie die jeweils geleisteten  Abschlagszahlungen seit Beginn der Arbeiten  ersichtlich werden.

10.3  Stundenlohnarbeiten werden nur vergütet, wenn sie  angeordnet wurden und mit Stundennachweis
 belegt sind. Die Abrechnung erfolgt nach dem  Stundensatz aus dem Leistungsverzeichnis, für  Aufsichtspersonen wird keine besondere anteilige  Vergütung gewährt.

11.0 Veröffentlichungen

11.1 Der AN ist nicht berechtigt Berichte, Filme, Fotos  o.ä. die dieses Bauvorhaben betreffen, ohne  schriftliche Zustimmung des AG oder des Architekten zu  veröffentlichen. Dies gilt auch für seine Leistungen  am Objekt.

## TECHNISCHE VERTRAGSBEDINGUNGEN
TECHNISCHE VERTRAGSBEDINGUNGEN

 Folgende Bestimmungen bzw. Vorschriften sind Grundlage der Ausführung:

· Gültige DIN, VDI, VDE, DVGW, VDS sowie bauaufsichtliche und TÜV - Bestimmungen usw.
· Schallschutz im Hochbau DIN 4109
· Brandschutztechnische Bestimmungen, u.a. DIN 4102
· Bestimmungen des Bau- und Wohnungsaufsichtsamtes,
· Brandenburgische Bauordnung, der jeweils gültigen Fassung
· Anforderungen zur Standsicherheit nach DIN 1052 (Mauerwerk) .
· Verlege- und Montagevorschriften der Lieferfirma bzw. der Hersteller
· Modernisierungs- und Instandsetzungsrichtlinien des Landes Brandenburg in der jeweils gültigen Fassung
· Energieeinsparverordnung (EnEV)in  der jeweils gültigen Fassung
· die technischen Vorschriften der Bundes-Immissionsschutzbedingungen
· die Vorschriften der Versorgungsunternehmen
· Die Unfallverhütungsvorschriften der Berufsgenossenschaften
· sämtliche anerkannten Regeln der Technik
· Bei den Ausführungen der Starkstrom- und Schwachstromarbeiten sind vom Anlagenersteller grundsätzlich die neuesten Ausführungs-vorschriften, den neuesten Regeln der Technik, die Anschlussbedingungen des jeweiligen EVU´s, die VDE 0100, 0108 und 0190 sowie die Allgemeinen Blitzschutzbestimmungen (ABB) zu berücksichtigen
· Elektroanlagen DIN 18015
· die  neueste Musterrichtlinie für Leitungsanlagen MLAR
· Baustellenverodnung vom 10.06.1998

## VORBEMERKUNGEN
VORBEMERKUNGEN

Baustelle
Werbeschilder und andere Werbemittel dürfen an der
Baustelle, an Bauzäunen, Baucontainern etc. nur mit
vorheriger Zustimmung des AG angebracht werden.
Firmenschilder sind nur an vom AG bestimmten Stellen
anzubringen.
Die Absicherung der Baustelle erfolgt weiter mittels
einer kameragestützten Bauüberwachung.
Das Baugelände wird durch einen Bauzaun abgetrennt.
Als Zugang sind nur die vorgesehenen Tore zu nutzen.
Tore und Türen sind nach Begehen wieder zu schließen.
Wurden Teile nach Anmeldung bei der Bauleitung wegen
Transport abgebaut, so sind sie nach Abschluss der
Arbeiten unverzüglich und unaufgefordert wieder
aufzustellen.
Vor Feierabend sind die Zugänge in Absprache mit den
anderen Gewerken zu verschließen. Bei wiederholter
Missachtung wird diese Leistung zu Lasten der
beteiligten Firmen durch einen Sicherheitsdienst
wahrgenommen.

Materiallager- und -transport
Das Baugelände ist umschließend mit einem Bauzaun
abgetrennt. Darüber hinaus gesicherte Flächen für
Material und Werkzeug stehen nicht zur Verfügung.
Das vorgesehene Baufeld erstreckt sich über den im
BE-Plan mit Bauzaun abgetrennten Bereich.
Bautätigkeiten finden ausschließlich in diesem Bereich
statt. Angrenzende Bereiche der Flurstücke 475 (Flur 5) und 186 (Flur 4) dürfen nur entsprechend des Lageplan
Baustelleneinrichtung und des Gestattungsvertrages
(siehe Anlagen 1.2 und 1.4) genutzt werden.
werden. Die Zuweisung der Flächen erfolgt durch die
Bauleitung.
Materialien können nur in den Mengen angeliefert
werden, die für die sofortige Verarbeitung erforderlich
ist. Evtl. notwendige kurzfristige Zwischenlagerungen
sind mit der Bauleitung abzustimmen. Zuwiderhandeln hat
zur Folge, dass die Materialien etc. ohne Aufforderung
vom Auftraggeber beseitigt werden. Alle anfallenden
Kosten gehen zu Lasten des Auftragnehmers.

Räume innerhalb des Bauvorhabens werden als Lager-,
Arbeits- und Aufenthaltsräume grundsätzlich nicht zur
Verfügung gestellt und dürfen als solche auch nicht
hergerichtet werden.

Einrichtungen für Wohnlager sind unzulässig.
Innerhalb der Gebäude/Bauwerke dürfen Transportgeräte
(Karren, Gabelstapler und dergleichen) mit
Verbrennungsmotoren nicht betrieben werden. Es dürfen
nur elektrisch betriebene Geräte eingesetzt werden.
Gleiches gilt sinngemäß für Kompressoren, Bohrmaschinen
und dergleichen für deren Antriebe. Im Übrigen sind die
Arbeitsstättenrichtlinien, besonders auch in Bezug auf
den erforderlichen Schallschutz zu berücksichtigen.
Prüfung der örtlichen Verhältnisse:
Es wird dringend empfohlen, sich vor Angebotsabgabe vor
Ort über die örtlichen Verhältnisse zu informieren.
Nachforderungen aus Unkenntnis der örtlichen
Gegebenheiten sind ausgeschlossen.

Arbeitstage
Die Arbeitswoche beginnt am Montag und endet am
Samstag. Aufgrund des Fertigstellungstermins wird
darauf hingewiesen, dass der Samstag ein normaler
Arbeitstag und zur Einhaltung des Bauablaufs bei Bedarf
nach Abstimmung mit der Bauleitung zu nutzen ist.

Einhaltung der Baustellenordnung
Für die Einhaltung der Baustellenordnung sind die
Firmen verantwortlich. Bei Verstoß gegen die
Baustellenordnung ist der AG berechtigt, der/den
betroffenen Person / Personen ein Baustellenverbot zu
erteilen.

Baustellenbesetzung
Das Führungspersonal ist der Bauleitung vor Baubeginn
Schriftlich zu benennen.
Während der Bauzeit sollte das vom Auftragnehmer
einzusetzende Führungspersonal nicht gewechselt werden.
Ein deutschsprachiger Polier bzw. Vorarbeiter, der
bevollmächtigt ist, Anweisungen entgegenzunehmen und
verbindliche Auskünfte bezüglich der
Baustellenabwicklung geben kann, muss ständig auf der
Baustelle anwesend sein.
Wird ein Wechsel aus zwingenden Gründen erforderlich,
so hat der Auftragnehmer, unter Angabe der Gründe, den
Wechsel schriftlich bei der örtlichen Bauüberwachung
anzumelden. Die auf der Baustelle beschäftigten
Mitarbeiter des AN haben ihren Personalausweis
mitzuführen und diesen auf Verlangen der Bauleitung
vorzuzeigen. Auf der Baustelle selbst muss immer eine
hinreichende Verständigung in deutscher Sprache
gewährleistet sein.
Das Tragen der berufsgenossenschaftlich
vorgeschriebenen Sicherheitsbekleidung ist zwingend
erforderlich.

## ZTV's und Hinweise - Baufeinreinigung
1. Normen und Regelwerke
Für die Reinigung gelten alle einschlägigen DIN - Normen und gesetzlichen Vorschriften, die neuesten Bestimmungen der VOB, Teil C, sowie die Herstellerangaben bzw. Pflegeanleitungen der zu reinigenden Produkte als bindend.
2. Leistungsinhalt
Es wird vorausgesetzt, dass der Bieter vor Angebotsabgabe das Projekt besichtigt hat. Termine sind mit der örtlichen Bauleitung bzw. dem AG abzustimmen.
Fehlende bzw. unvollständig beschriebene Leistungen sind vom Auftragnehmer in einer gesonderten Anlage zum Angebot zu ergänzen und die Kosten dort auszuweisen.
3. verwendete Materialien
Der Auftragnehmer ist verpflichtet sich vor Ausführung über die zu reinigenden Materialien und Bauteile selbständig beim Auftraggeber und/ oder beim Hersteller zu erkundigen und die eingesetzten Reinigungsmittel und - geräte entsprechend den daraus resultierenden Anforderungen auszuwählen, ätzende oder schmirgelnde Reinigungsmittel dürfen nicht verwendet werden.
Im Zweifelsfall sind die Materialverträglichkeiten an Materialmustern vor Durchführung der Reinigungsarbeiten zu überprüfen.
Es sind biologisch und ökologisch unbedenkliche Reinigungsmittel zu verwenden.
Das Reinigen mit Säuren ist generell untersagt.
Gnndätzlich verpflichtet sich der AN, nur zugelassene Reinigungsmittel zu verwenden, die keine Rückstände hinterlassen oder zu Schäden auf den Materialoberflächen führen.
Das Ablösen von Schutzpapier und Etiketten hat grundsätzlich mit warmem Wasser zu erfolgen.
Ablösen mittels Spachtelns oder Kratzens ist untersagt.

Glasfassaden und andere Glasflächen
Sachgemäße Reinigung einschließlich Abledern, Farbreste und starke Verschmutzungen sind ohne Verwendung mechanischer Mittel (Spachtel, Stahlwolle o.ä.) abzulösen. Einsatz von Glasreinigem und streifenfreies Nachreiben ist erforderlich.
Aufkleber und Schutzkennzeichnungen sind zu entfernen.

Beim Reinigen von Fenstern und Fassaden ist im besonderen darauf zu achten, dass Dichtungen und Glaskitt unverletzt bleiben.

Eloxierte Alu-Bleche und Profile
Zement-, Kalk- und Mörtelrückstände sind auf jeden Fall nur mit Wasser abzuwaschen, sie sind keinesfalls mit Metallschabern abzukratzen‚ da sonst die eloxierte Oberfläche des Aluminium zerkratzt wird.
Bei ggf. stärker verschmutzten Aluminiumflächen ist eine Nachreinigung mit einem Spezialaluminium-Reiniger vorzunehmen. Danach sind die eloxierten Alu-Flächen zu konservieren und zu polieren.

Einbrennlackierte Bleche und Profile
Reinigung mit warmem Wasser mit Zusatz von waschaktiven Substanzen oder gleichwertig neutral reagierenden Zusätzen. Die Reinigung erfolgt zweckrmäßigerweise mit Schwamm, bzw. Bürste oder durch rotierende Bürste.

Der entstehende Schaum ist durch Abziehen mit entsprechenden Hilfsgeräten zu beseitigen.
Besonders stark verschmutzte Flächen sind durch Nachreinigung mit einem Spezial- Lackreiniger zu behandeln. Dieser Lackreiniger ist auf der trockemn Fassade mit weichem Lappen anzuwenden, wobei besonders hartnäckig verschmutzte Stellen durch mehrmaliges
Reihen zu säubern sind.

Bauelemente aus Holz
wie Futter, Türobertlächen, feste Einbauten, Wandabdeckungen, Akustikpaneele etc. sind mit besonderer Sorgfalt zu reinigen und es ist im besonderen darauf zu achten, dass keinerlei Wasserflecken zurück bleiben. Das Reinigen beinhaltet auch das Reinigen der Beschläge und Beschilderungen.

Kunststoffbeschichtete Flächen sind unter Zusatz antistatischer Mittel feucht zu reinigen.
Lackierte Flächen sind grundsätzlich feucht zu reinigen.

Decken und Wandflächen sind trocken zu enstauben. Gröbere Verscmutzungen sind zunächst mechanisch zu entfernen.

Sofern im Leistungsverzeichnis nicht gesondert beschrieben, gilt beim Reinigen von
Kücheneinrichtungen und Möbeln auch das Säubem der inneren Korpusteile, einschießich  Fachunterteilungen und sonstiger Eirbauten.

Sämtliche Abfälle sind, nach Wertstoffen getrennt zu entsorgen.
Für die Reinigungsarbeiten ist grundsätzlich eingewiesenes Fachpersonal einzusetzen, d. h. Fachkräfte für Glasreinigung, Edelstahlreinigung, etc.
Die Räume sind - wenn möglich - nach der Reinigung zu verschließen um eine nachträgliche Verschmutzung zu verhindern. Die entsprechenden Schlüssel werden von der Bauleitung vor Ort ausgegeben und sind nach Beendigung der Arbeiten umgehend wieder zurückzugeben.

## 15 BAUREINIGUNG

### Gewerk 01 Baugrobreinigung

*Hinweis: Ausführungshinweis Baugrobreinigung*
Sämtlicher noch im Bauwerk befindlicher Bauschutt, Verpackungsmüll, Restmaterial usw. ist aufzunehmen und fachgerecht zu entsorgen. Pappe und /oder Folien, zum Schutz von Flächen sind vorsichtig zu demontieren und fachgerecht zu entsorgen. Die frischen Oberflächen dürfen nicht mit Besen gereinigt werden, Staubfreiheit ist nur durch saugen herzustellen.

- Verpackungsabfall, überschüssiges Baumaterial,
Baustellenabfäll, anfallendes Verpackungsmaterial bleibt Eigentum des AN und ist, soweit möglich, dem Dualen System zuzuführen oder auf andere Art ordnungsgemäß zu entsorgen,

- Abfall sind getrennt zu sammeln und fachgerecht zu entsorgen,

- die Zwischenlagerung auf dem Gelände darf nur nach
Genehmigung durch die Bauleitung und nur in
geschlossenen Containern, Behältern erfolgen,

- Gefüllte Container, Behälter sind ohne Aufforderung und unverzüglich abzufahren.

**01.1 Baustelle von Bauschutt / Sperrmüll beräumen**
Baustelle von Bauschutt, Sperrmüll, Verpackungen, Bauabfälle, Materialreste, Holzpaletten, alte Schutzabdeckungen, Kleinteile, etc. beräumen,
das vorstehende Material auf-/absammeln, zum Container/Behälter des AN transportieren und laden.

Zuordnung / Sortierung: AVV 170904
Ausführung auf besondere Anordnung des AG
Menge: 5,000 m³

**01.2 Demontage Schutzabdeckungen**
Vorsichtige Demontage von Schutzabdeckungen auf Fußböden, Fensterbänke, usw. (Staubaufwirbelungen sind zwingend zu vermeiden): bestehend aus Folien, Pappe, Flies,
Abdeckungen transportieren, laden, einschl. Zerkleinerung des Abfalls, in Behälter des AN sammeln,

Abrechnung nach tatsächlichem Aufmass zu Reinigungsbeginn
Menge: 750,000 m²

### Gewerk 02 Feinreinigung Fassaden und Gebäudeaussenflächen

**02.1 Feinreinigung Fensterflächen und Türelemente, beidseitig,**
Feinreinigung von Fensterflächen und  Fassadentüren
als Einzel und Doppeltüren
Glasflächen beidseitig (Innen- und aussenseitig) reinigen,
Ausführung einschließlich Reinigung der Profile aus Aluminium (Innen- und aussenseitig), Türausstattungen, Fensterbänke innen (Material Holz, geölt), außen Naturstein dunkel, porig und Absturzsicherungen aus Stahl
Anordnung der Fenster und Türen gemäß beiliegender Ansichten.

Abrechnung
Reinigung beidseitig, Abrechung einseitig gemessen nach einfacher Ansichtsfläche

Die Fenster- und Rahmenflächen mit Verschlussmechanik sind zusätzlich abzusaugen,
Verhärtete Verschmutzungen sind vorsichtig mit warmem Wasser anzuweichen und vorsichtig zu entfernen.
Alle Flächen sind feucht zu reinigen, und schlierenfrei zu trocknen.
Menge: 220,000 m²

**02.2 Reinigung Flachdach Dachflächenfenster**
4 Stück 1,2m x 1,2m
1 Stück 1,2m x 1,5m
Menge: 5,000 Stk

**02.3 Feinreinigung Terrassen, Rampen, Podeste, Sockel**
*** Pauschalposition
Terrassen gesamt ca.: 70 m² (6,00x7,00m)
Rampen gesamt: ca.: 40 m² (ca. 1,50x25,00m)
Podeste gesamt: ca:  15 m²
Sockel: ca.: 60 m² (2,86x21,36m)
Menge: 1,000 psch

**02.4 Reinigung Bodenbelag Keramische Fliesen Terrasse**
Menge: 70,000 m²

**02.5 Reinigung Außentreppe inclusive Geländer**
*** Pauschalposition
2 Stufen
0,70x5,95m

2 Geländer jeweils 5,00m
Menge: 1,000 psch

### Gewerk 03 Baufeinreinigung, Innen

*Hinweis: Ausführungsbeschreibung Reinigung der Innenbereiche*
Feinreinigung von kompletten Räumen und Elementen zur Bauübergabe des Gebäudes.
Feinreinigung bedeutet:
- staubfrei, nur saugen, nicht fegen
- alle Flächen sind feucht zu reinigen und schlierenfrei zu trocknen,
- wasserfleckenfrei reinigen und Trockenwischen
- Fachgerechte Beseitigung von Flecken, soweit dies nach dem Stand der Technik durchführbar ist
- Fachgerechte Beseitigung von Schutzfolien, Markierungen, Etiketten, etc.
- Behandeln mit einem auf die Oberfläche abgestimmten Pflegemittel,
- Beschädigungen auf Oberflächen ist zu vermeiden!

einschl. der erforderlichen Leitern, Materialien und Geräte

**03.1 Baufeinreinigung Böden, Innenbelag, Kautschukflächen**
Fachgerechtes Reinigen von Böden im Innenbereich, Belag Kautschuk einschl. Sockelleisten,
Staubaufwirbelungen vermeiden, anfallende Stoffe im Behälter des AN sammeln.
Menge: 400,000 m²

**03.2 Baufeinreinigung Böden, Innenbelag, Bodenfliesen**
Fachgerechtes Reinigen von Böden im Innenbereich, Belag Bodenfliesen, Keramik
Staubaufwirbelungen vermeiden, anfallende Stoffe im Behälter des AN sammeln.
Menge: 50,000 m²

**03.3 Baufeinreinigung Wände, Wandfliesen**
Wandfliesen in WC-Anlagen H: bis ca. 226cm
WC
einschl. Kleinflächen
Fliesenspiegel hinter Waschtischen
Menge: 80,000 m²

**03.4 Baufeinreinigung Böden, Innenbelag, Betonwerksteinplatten**
Fachgerechtes Reinigen von Böden im Innenbereich, Belag Betonwerksteinplatten einschl. Sockel,
Staubaufwirbelungen vermeiden, anfallende Stoffe im Behälter des AN sammeln.
Menge: 300,000 m²

**03.5 Feinreinigung Technikräume**
- Reinigungsart Saugen Wischen in technikfreien Bereichen nach Angaben der Bauleitung
Menge: 20,000 m²

### Gewerk 04 Feinreinigung Einbauten und Ausstattungen

*Hinweis: Ausführungsbeschreibung Reinigung der Einbauten und Ausstattungen*
Feinreinigung von Einbauten und Ausstattungen zur Bauübergabe des Gebäudes.
Feinreinigung bedeutet:
- staubfrei
- schlierenfrei
- wasserfleckenfrei reinigen
- fachgerechte Beseitigung von Flecken, soweit dies nach dem Stand der Technik durchführbar ist
- fachgerechte Beseitigung von Schutzfolien, Markierungen, Etiketten, etc.
- Behandeln/Reinigen mit einem auf die Oberfläche abgestimmten Pflegemittel,
- Vermeidung von Beschädigungen auf Oberflächen wie Kratzer während der Reinigung.

Leistungsumfang:
- Das Reinigen der Einbauten und Ausstattungen beinhaltet grundsätzlich das Reinigen sämtlicher Oberflächen einschließlich Rahmenflächen und Ausstattungen.
- Verpackungsmaterial, Abfall und Restmaterial ist zu beseitigen.
- Das Reinigen von Innen-Fenster- und Türflächen einschließlich Rahmenflächen,
Fensterbänke und Ausstattungen
- Das Reinigen von Keramik (WC, Waschtische) und Spiegel
- Das Reinigen von Einbaumöbel, einschl. Küchenausstattung
- Das Reinigen von Akustik Wandabsorber
- Das Reinigen aller Art von Schalter, o. anderen Anbauten an Wänden,
- Das Reinigen von Deckenleuchten,
- Das Reinigen von Wandleuchten,
- Besondere Einbauten und Ausstattungen gemäß Kurztext sind einzurechnen.

**04.1 Baufeinreinigung Akustik-Wandabsorber**
Akustikflächen in Form von Holzlamellen mit hinterlegtem Absorber, Oberflächen lackiert, an Wänden montiert, fachgerecht allseitig reinigen (Staubentstehung vermeiden)
Menge: 80,000 m2

**04.2 Baufeinreinigung Faltwände**
2 Faltwände: a 8,55m x 3,50m
Menge: 60,000 m2

**04.3 Baufeinreinigung Sanitäranlagen**
Feinreinigung sämtlicher Sanitärräume und Waschbecken
bestehend aus Sanitärobjekten:

- WC´s, 7 Stück
- Pissoir, 2 Stück
- Waschbecken, 5 Stück
- WC-Trennwände
- sämtliche Einbauteile wie Handtuch- und Seifenspender, Betätigungsschalter, Konsolen, Spiegel, Armaturen
Menge: 1,000 Psch

**04.4 Baufeinreinigung Teeküche**
*** Pauschalposition
bestehend aus Edelstahlelementen und Schränken
Grundfläche ca. 11m²

Herd/Küchenunterschrank 0,60m,
Geschirrspüler 0,60m,
Kühlschrank
Spüle 1,20m,
4 Unterschränke
Hängeschränk 1,20m,
Hängeregal 0,90m,
Hängeschrank 0,90m,
Regal 0,30m,
Hochschrank mit Mikrowelle 0,90m,
Schubladenunterschrank 0,60m,
Schubladenunterschrank 1,20m.
Menge: 1,000 psch

**04.5 Zulage zur Vorposition**
Möbelkomplett reinigen bis Tiefe 0,60m
Abrechnung nach m² Frontfläche
Menge: 10,000 m²

*Hinweis: Innentüren und Festverglasungen*
Mit den nachfolgenden Positionen ist die vollflächige Reinigung der Holz-Glas-Türelemente, HPL beschichtete Raumtüren und Festverglaste Innen-Fensterelemente abzurechnen.

Reinigung beidseitig, Abrechung einseitig gemessen nach einfacher Ansichtsfläche

**04.6 Feinreinigung Türen 1-Flügel**
Beidseitige Feinreinigung von Innen-Türelementen inklusive sämtlicher, in den Türen integrierter Einbauteile, Zargen usw.
Menge: 22,000 St

**04.7 Feinreinigung Türen 2-Flügel**
Beidseitige Feinreinigung von Innen-Türelementen inklusive sämtlicher, in den Türen integrierter Einbauteile, Zargen usw.
Menge: 9,000 St

*Hinweis: sonstige Ausstattungen*
Mit den nachfolgenden Positionen ist die vollflächige Reinigung alle Ausstattungsteile abzurechnen. Die Reinigung muss unter Beachtung der besonderen Empfindlichkeit der Materialien erfolgen. Bei stromführenden Bauteilen sind eventuell besondere Schutzmassnahmen zu beachten.

**04.8 Reinigung Leuchten**
Fachgerechtes reinigen von Decken- und Wandleuchten leuchten, Brandmelder, An- und Einbauten mit Abdeckungen

Deckenhöhe: bis 3,5m
Menge: 116,000 Stk

**04.9 Reinigung Schalter Steckdosen usw.**
im Gesamtengebäude alle an den Wänden montierte
Schalter, Steckdosen, Schilder usw. fachgerecht reinigen
Menge: 1,000 Psch

### Gewerk 05 Nachreinigung

*Hinweis: Hinweis Nachreinigung*
Nachfolgende Positionen dienen nur zur Abrechnung von zusätzlichen Nachreinigungsarbeiten von bereits durch die Bauleitung abgenommenen Flächen und Räumen infolge von nachträglicher Verschmutzung durch Dritte.
Die Ausführung erfolgt grundsätzlich nur auf Anweisung des Auftraggebers!

**05.1 Nachreinigung Fliesen/Betonwerksteinflächen feucht wischen**
Menge: 1,000 Stk

**05.2 Nachreinigung Wandfliesen**
Menge: 1,000 Stk

**05.3 Nachreinigung Kautschuk feucht wischen**
Menge: 1,000 Stk

**05.4 Nachreinigen von Ausstattungen**
Reinigung von Keramik, Möbelteile usw.
Menge: 1,000 Stk

### Gewerk 06 Stundenlöhne

**06.1 Glasreiniger**
Stundensatz Glasreiniger
nur nach Absprache mit dem AG!
Menge: 1,000 h

**06.2 Reinigungshelfer**
Stundensatz Reinigungshelfer
nur nach Absprache mit dem AG!
Menge: 1,000 h

**06.3 Reinigungsfachkraft**
Stundensatz Reinigungsfachkraft,
nur nach Absprache mit dem AG!
Menge: 1,000 h
